# Beleuchtung u. Kabelverlegung - Kettrichhofstraße
Angebotsaufforderung (GAEB DA XML 3.3, DA83)
Projekt: II/66...
Währung: EUR
Erstellt mit: GXML Toolbox V3.3 R20220330, ORCA AVA 27 27.00.00, 23.06.2026

## Allgemeines
Bei der vorliegenden Baumaßnahme handelt es sich um eine Gemeinschaftsmaßnahme der Stadtverwaltung Pirmasens und der Stadtwerke Pirmasens Versorgungs GmbH auf einem Teilabschnitt der Kettrichhofstraße im Stadtteil Erlenbrunn von Pirmasens. Dieser befindet sich zwischen der Straße "Drei Eichen" und der Forststraße.

Die Leistung dieser Leistungsbeschreibung beinhaltet die Tiefbauarbeiten zum Ausbau der alten Straßenbeleuchtung, dem Einbau von neuen Beleuchtungsmasten und der Verlegung von Straßenbeleuchtungskabeln sowie Niederspannungsleitungen.

In die nachstehenden Einheitspreise sind alle Leistungen, die nicht gesondert ausgewiesen sind, zur ordnungsgemäßen Inbetriebnahme jedoch erforderlich sind, einzurechnen. Die Bauausführung erfolgt nach örtlicher Festlegung der Leuchtenstandorte und Baueinweisung.

Soweit in der Leistungsbeschreibung auf Technische Spezifikationen, z.B. nationale Normen, mit denen europäische Normen umgesetzt werden, europäische technische Zulassungen, gemeinsame technische Spezifikationen, internationale Normen, Bezug genommen wird, werden auch ohne den ausdrücklichen Zusatz: "oder gleichwertig", immer gleichwertige Technische Spezifikationen in Bezug genommen.

Für Positionen, die mit dem Zusatz: "oder gleichwertig", beschrieben werden, ist ein entsprechender Gleichwertigkeitsnachweis auf Verlangen zu erbringen.

## 0.1 Angaben zur Baustelle
0.1.1 Lage der Baustelle

Die Baustelle liegt in Pirmasens im Stadtteil Erlenbrunn.
Die Kettrichhofstraße ist über öffentliche Verkehrswege gut zu erreichen.
Die Straße ist größtenteils beidseitig bebaut. Die Bebauung reicht von Einfamilien- und Mehrfamilienhäusern bis zu Geschäftshäusern.

0.1.2 Besondere Belastungen aus Immissionen sowie besondere klimatische oder betriebliche Bedingungen

- entfällt -

0.1.3 Art und Lage der baulichen Anlage

Im Zuge der Maßnahme sollen in der Kettrichhofstraße
5 Beleuchtungsmasten ausgebaut und 19 Beleuchtungsmasten sowie ca. 1.000 m Beleuchtungskabel und ca. 1.100 m Niederspannungskabel im offenen Graben eingebaut werden. An der Einmündung "An der Lehmkaut" soll eine Straßenbeleuchtungsschaltstelle und ein Kabelverteiler der Stadtwerke errichtet werden. Die Masten befinden sich jeweils im Bereich der Hinterkante der Gehwege.

0.1.4 Verkehrsverhältnisse auf der Baustelle, insbesondere Verkehrsbeschränkungen

Grundlage aller Verkehrseinrichtungen in den Arbeitsbereichen ist die StVO. Die Straße verfügt größtenteils beidseitig über Gehwege.
Da es sich bei der Straße um eine dörfliche Hauptstraße handelt, müssen die Arbeiten unter fließendem Verkehr durchgeführt werden. Kurzzeitige Vollsperrungen, z.B. für den Ein- und Ausbau der Beleuchtungsmasten, müssen auf das absolut nötige Maß begrenzt werden.
In der Straße herrscht abschnittsweise ein hoher Parkdruck. Haltverbote sind rechtzeitig einzurichten und auf ein nötiges Maß zu begrenzen.
Zur Erschließung der Grundstücke und Anwesen sind zahlreiche Grundstückszufahrten und -eingänge vorhanden.

0.1.5 Für den Verkehr freizuhaltende Flächen

siehe Punkt 0.1.4

Die Befahrbarkeit für Feuerwehr und Krankenwagen ist jederzeit zu gewährleisten.

0.1.6. Art, Lage, Maße und Nutzbarkeit von Transporteinrichtungen und Transportwege, z.B. Montageöffnungen

Teil des Leistungsverzeichnisses ist die Förderung der Beleuchtungsmasten vom städtischen Lagerplatz in der Straße "Am Innweg" zur jeweiligen Baustelle/Einsatzort.
Die Masten sind auf geeignete Transportmittel selbsttätig zu laden und am Einsatzort abzuladen und aufzustellen. Angaben zu den jeweiligen Mastlängen und -formen sind entsprechend zu berücksichtigen und können den LV-Positionen entnommen werden. Geeignete Transport- und Hebefahrzeuge sind vom Auftragnehmer zu stellen. Die Masten sind farbbeschichtet. Transportschäden und dergleichen sind durch geeignete Maßnahmen auszuschließen.

0.1.7 Lage, Art, Anschlusswert und Bedingungen für das Überlassen von Anschlüssen für Wasser, Energie und Abwasser

Strom- und Wasserentnahmestellen sind mit den Versorgungsträgern abzustimmen und nach Möglichkeit außerhalb der öffentlichen Verkehrsflächen zu wählen. Die Entnahmestellen sind entsprechend zu sichern. Die Kosten für Energie und Wasser sind in die Einheitspreise einzurechnen.

0.1.8 Lage und Ausmaß der dem Auftragnehmer für die Ausführung seiner Leistungen zur Benutzung oder Mitbenutzung überlassenen Flächen und Räume.

Lagerflächen können seitens des AG nicht zur Verfügung gestellt werden. Sofern der AN Lagerflächen benötigt, hat er diese selbst zu beschaffen. Kosten für die Miete und Wiederherstellung benutzter Lagerflächen etc. sind in die Einheitspreise einzurechnen.

0.1.9 Bodenverhältnisse, Baugrund und seine Tragfähigkeit. Ergebnisse von Bodenuntersuchungen

Die früheren Bodenklassen 3 - 6 werden dem Homogenbereich 1 zugeordnet, die frühere Bodenklasse 7 dem Homogenbereich 2.

0.1.10 Hydrologische Werte von Grundwasser und Gewässern. Art, Lage, Abfluss, Abflussvermögen und Hochwasserverhältnisse von Vorflutern. Ergebnisse von Wasseranalysen

Grundwasser ist nicht zu erwarten.

0.1.11 Besondere wasserrechtliche Vorschriften

- entfällt -

0.1.12 Besondere Vorgaben für die Entsorgung

- entfällt-

0.1.13 Schutzgebiete und Schutzzeiten im Bereich der Baustelle

- entfällt-

0.1.14 Art und Umfang des Schutzes von Bäumen, Pflanzbeständen, Vegetationsflächen, Verkehrsflächen, Bauteilen, Bauwerken, Grenzsteinen u. ä. im Bereich der Baustelle

Im Kronenbereich von Bäumen darf nur von Hand ausgeschachtet werden, wenn dieser durchwurzelt ist. Werden beim Aushub Wurzeln angetroffen, sind diese vorsichtig freizulegen und das Garten- und Friedhofsamt zu verständigen, damit die Wurzel bauseits fachgerecht geschnitten und behandelt werden kann. Evtl. in diesem Zusammenhang auftretender Koordinierungsaufwand und Behinderungen sind in den Einheitspreis einzurechnen. Die im Merkblatt zur Vermeidung von Schäden an Bäumen und öffentlichen Grünflächen im Bereich der Stadt Pirmasens beschriebenen Regelungen sind bei der Ausführung zu beachten. Arbeiten im Bereich von Bäumen sind im Voraus mit dem Garten- und Friedhofsamt abzustimmen.

0.1.15 Im Bereich der Baustelle vorhandene Anlagen, insbesondere Abwasser- und Versorgungsleitungen.

In der Kettrichhofstraße sind entsprechende Versorgungs-, Entsorgungs- und Fernmeldeleitungen vorhanden.
Im Verlauf der neu zu verlegenden Kabel werden die Gas- und Wasserleitung mehrfach gekreuzt.
Die aktuellen Bestandspläne sind vor Baubeginn bei den verschiedenen Versorgungsträgern einzuholen.

0.1.16 Bekannte oder vermutete Hindernisse im Bereich der Baustelle.

siehe Punkt 0.1.15
Bei den Aushubarbeiten werden Versorgungsleitungen tangiert. Diese sind im Bedarfsfall fachgerecht zu sichern. Die entstehenden Kosten zur Sicherung der Versorgungsleitungen sind in die entsprechenden Einheitspreise einzukalkulieren.

0.1.17 Bestätigung, dass die im jeweiligen Bundesland geltenden Anforderungen zu Erkundungs- und gegebenenfalls Räumungsarbeiten hinsichtlich Kampfmitteln erfüllt wurden.

Eine im Auftrag der Stadt Pirmasens durchgeführte Luftbildauswertung hat für den Bereich der geplanten Baumaßnahmen keinen Kampfmittelverdacht ergeben.
Sollten bei Auskofferungsarbeiten dennoch Kampfmittel angetroffen werden, sind die Bauarbeiten unverzüglich einzustellen und der zuständige Kampfmittelräumdienst Rheinland-Pfalz sowie der Auftraggeber unverzüglich zu informieren.

0.1.18 Gegebenenfalls gemäß der Baustellenverordnung getroffene Maßnahmen

- entfällt -

0.1.19 Besondere Anordnungen, Vorschriften und Maßnahmen der Eigentümer von Leitungen, Kabeln, Kanälen, Straßen, Wegen, Gewässern, Gleisen, Zäunen und dergleichen im Bereich der Baustelle

Es gelten die Vorschriften der Ver- und Entsorgungsunternehmen

0.1.20 Art und Umfang von Schadstoffbelastungen

- entfällt-

0.1.21 Art und Zeit der vom Auftraggeber veranlassten Vorarbeiten

- entfällt -

0.1.22 Arbeiten anderer Unternehmer auf der Baustelle

Alle elektrotechnischen Montagearbeiten werden durch die Stadtwerke Pirmasens Versorgung GmbH durchgeführt.

## 0.2 Angaben zur Ausführung
0.2.1 Vorgeschriebene Arbeitsabschnitte, Arbeitsunterbrechungen und Beschränkungen nach Art, Ort und Zeit sowie Abhängigkeit von Leistungen anderer

Die Arbeiten sind ohne Unterbrechung zügig durchzuführen.

Die vorhandene Beleuchtung wird über ein Freileitungsnetz betrieben. Bis zur Inbetriebnahme der neuen Beleuchtung bleibt die alte Beleuchtung in Betrieb.
Die Baumaßnahme ist entsprechend der Pläne in Abschnitten durchzuführen. Kabelgräben und Kabelverlegearbeiten sind nur innerhalb der entsprechenden Abschnitte gleichzeitig durchzuführen und der Graben ist anschließend, bis einschließlich der Asphalttragschicht, wieder zu verfüllen. Einen Tag vor dem Verfüllen des Grabens ist die Stadtwerke-Pirmasens-Versorgungs-GmbH zu informieren, sodass der Trassenverlauf des entsprechenden Abschnitts elektronisch festgehalten werden kann.

Das Beleuchtungskabel, das Niederspannungskabel, die Verteilerschränke und die Schaltstelle sind auf dem Lager der Stadtwerke-Pirmasens-Versorgungs-GmbH gegen Vorlage eines Abholscheins abzuholen.
Bei Mitnahme einer Kabeltrommel ist diese noch am selben Tage, rechtzeitig vor Schließung des Lagers, wieder zurückzugeben.

0.2.2 Besondere Erschwernisse während der Ausführung

Im Baustellenbereich sind Versorgungs-, Entsorgungs- und Fernmeldeleitungen vorhanden. Der AN muss die aktuellen Bestandspläne vor Baubeginn bei den Ver- und Entsorgungsträgern einholen. Sollte der AN im Zuge der Maßnahme bestehende Leitungen beschädigen, so ist dies mit Datum und Uhrzeit im Bautagebuch zu vermerken.

0.2.3 Besondere Anforderungen für Arbeiten in kontaminierten Bereichen, gegebenenfalls besondere Anordnung für Schutz- und Sicherheitsmaßnahmen

- entfällt-

0.2.4 Besondere Anforderungen an die Baustelleneinrichtung und Entsorgungseinrichtungen

Die Kosten der Baustelleneinrichtung, das Vorhalten und Räumen sind in die Einheitspreise einzurechnen.

0.2.5 Besonderheiten der Regelung und Sicherung des Verkehrs, gegebenenfalls auch, wieweit der Auftraggeber die Durchführung der erforderlichen Maßnahmen übernimmt.

Die Verpflichtung zur Absperrung und Kennzeichnung von Baustellen regelt sich nach der Straßenverkehrsordnung (StVO), wobei der Auftragnehmer den Antrag über die Durchführung von Verkehrssicherungsmaßnahmen über den Auftraggeber (Stadt Pirmasens) an die Straßenverkehrsbehörde einzureichen hat, um ggf. besondere Interessen des AG berücksichtigen zu können. Die bei der Beantragung der Sperrungsgenehmigung anfallenden Gebühren sind in die Einheitspreise der Verkehrssicherungspositionen einzurechnen. Mit der Auftragsannahme verpflichtet sich der AN, alle zur Sicherung, Beschilderung und Beleuchtung der Baustelle erforderlichen Absperrvorrichtungen usw. in ausreichender Anzahl und auf dem neuesten Stand zu halten.

Falls erforderlich, sind durch den AN im Bereich von Grundstückszufahrten, Hauseingängen, Gehweg- und Fahrbahnquerungen entsprechende Übergänge einzurichten und zu unterhalten. Die Kosten für die Einrichtung, das Versetzen und das Abräumen der Behelfsbrücken ist in die entsprechende Position des LV einzukalkulieren.
Fußgänger sind nicht mehr, als nach den Umständen unvermeidbar, durch die Bauarbeiten zu behindern.

0.2.6 Besondere Anforderungen an das Auf- und Abbauen sowie Vorhalten von Gerüsten.

- entfällt -

0.2.7 Mitbenutzung fremder Gerüste, Hebezeuge, Aufzüge, Aufenthalts- und Lagerräume, Einrichtungen und dergleichen durch den AG.

- entfällt -

0.2.8 Wie lange, für welche Arbeiten und gegebenenfalls für welche Beanspruchung der AN Gerüste, Hebezeuge, Aufzüge, Aufenthalts- und Lagerräume, Einrichtungen und dergleichen für andere Unternehmer vorzuhalten hat.

- entfällt -
0.2.9 Verwendung oder Mitverwendung von wiederaufbereiteten (Recycling-) Stoffen

- entfällt -

0.2.10 Anforderungen an wiederaufbereitete (Recycling-) Stoffe und an nicht genormte Stoffe und Bauteile.

Es sollen nur Baustoffe gemäß der entsprechenden Leistungspositionen eingebaut werden.

0.2.11 Besondere Anforderungen an Art, Güte und Umweltverträglichkeit der Stoffe und Bauteile

- entfällt -

0.2.12 Art und Umfang der vom AG verlangten Eignungs- und Gütenachweise

Nachweise gemäß LV

0.2.13 Unter welchen Bedingungen auf der Baustelle gewonnene Stoffe verwendet werden dürfen oder müssen oder einer anderen Verwertung zuzuführen sind

Erdmengen, die nicht wieder eingebaut werden können, sind der Verwertung zuzuführen.

0.2.14 Art, Zusammensetzung und Menge der aus dem Bereich des AG zu entsorgende Böden, Stoffe und Bauteile; Art der Verwertung bzw. bei Abfall die Entsorgungsanlage; Anforderungen an die Nachweise über Transport, Entsorgung und die vom AG zu tragenden Entsorgungskosten.

Anfallende Verwertungsgebühren für nicht gefährlichen Erdaushub und Stoffe, die der Verwertung oder Deponierung zugeführt werden, sind in die Einheitspreise einzurechnen.

0.2.15 Art, Anzahl, Menge oder Masse der Stoffe und Bauteile, die vom Auftraggeber beigestellt werden, sowie Art, genaue Bezeichnung des Ortes und der Zeit ihrer Übergabe.

Die Anlieferung bzw. Abholung von Baustoffen (z. B. Beleuchtungsmaste) vom Betriebsgelände des Wirtschafts- und Servicebetriebs der Stadt Pirmasens (WSP) ist rechtzeitig (mindestens 48 Stunden vorher) dem WSP mitzuteilen.
Die Abholung des Beleuchtungskabels, des Niederspannungskabels und der Verteilerschränke vom Betriebsgelände der Stadtwerke Pirmasens Versorgungs GmbH (SWPS) ist rechtzeitig (mindestens 24 h vorher) der SWPS mitzuteilen.

0.2.16 In welchem Umfang der Auftraggeber Abladen, Lagern und Transport von Stoffen und Bauteilen übernimmt oder dafür dem Auftragnehmer Geräte oder Arbeitskräfte zur Verfügung stellt.

- entfällt -

0.2.17 Leistungen für andere Unternehmer.

- entfällt -

0.2.18 Mitwirken beim Einstellen von Anlagenteilen und bei der Inbetriebnahme von Anlagen im Zusammenwirken mit anderen Beteiligten.

Die Montage und Inbetriebnahme der Leuchten, Schaltstellen, Kabelverteilerschränken sowie das Herstellen der Kabelverbindungsmuffen erfolgt durch die Stadtwerke Pirmasens Versorgungs GmbH.

0.2.19 Benutzung von Teilen der Leistung vor der Abnahme

Fertiggestellte Beleuchtungsmasten sind in Betrieb zu nehmen. Die formelle Abnahme erfolgt mit der Fertigstellung des Gesamtprojektes.

0.2.20 Übertragung der Wartung während der Dauer der Verjährungsfrist für die Mängelansprüche für maschinelle und elektrotechnische sowie elektronische Anlagen oder Teile davon, bei denen die Wartung Einfluss auf die Sicherheit und die Funktionsfähigkeit hat, durch einen besonderen Wartungsvertrag.

- entfällt -

0.2.21 Abrechnung nach bestimmten Vorgaben.

Die Abrechnung erfolgt separat für die Leistungen der Stadtverwaltung Pirmasens und der Stadtwerke-Pirmasens-Versorgungs-GmbH. Die Leistungen sind bereits bei der gemeinsamen Erstellung der Aufmaße entsprechend aufzuschlüsseln.
Leistungen für Gräben werden je nach der Anzahl der Kabel für das jeweilige Gewerk Straßenbeleuchtung und Niederspannung abgerechnet. Liegt im Graben z.B. ein Straßenbeleuchtungskabel und zwei Niederspannungskabel, erfolgt die Abrechnung der Tiefbauleistungen (z.B. Aufbruch, Kabelgraben, Verfüllen, Asphaltarbeiten) im Verhältnis Stadtverwaltung : Stadtwerke mit 1 : 2.
Leistungen, die ausschließlich für eines der Gewerke Straßenbeleuchtung oder Niederspannung erbracht werden, werden dem jeweiligen Kostenträger vollständig zugeordnet.

Die Abrechnung der Positionen ist folgendermaßen aufzuteilen:

| Position | Bezeichnung | Anteil Stadt | Anteil Stadtwerke |
| --- | --- | --- | --- |
| 01.01.0010 | Verkehrsregelung und Baustellenabsicherung | 50% | 50% |
| 01.01.0020 | Sicherstellung Grundstückszugänge | 50% | 50% |

| 01.01.0030 | Betonpflaster aufnehmen | entsprechend der Grabenaufteilung oder nach Gewerk (Beleuchtung; Niederspannung) |
| --- | --- | --- |
| 01.01.0040 | Betonbordsteine aufnehmen, als Hoch-/Tiefbord | entsprechend der Grabenaufteilung oder nach Gewerk (Beleuchtung; Niederspannung) |
| 01.01.0050 | Rinnenplatten aufnehmen und der Verwertung zuführen | entsprechend der Grabenaufteilung oder nach Gewerk (Beleuchtung; Niederspannung) |
| 01.01.0060 | Bituminöse Befestigung in Gehwegen aufbrechen, aufnehmen und der Verwertung zuführen | entsprechend der Grabenaufteilung oder nach Gewerk (Beleuchtung; Niederspannung) |
| 01.01.0070 | Bituminöse Befestigung in Fahrbahnen aufbrechen, aufnehmen und der Verwertung zuführen | entsprechend der Grabenaufteilung oder nach Gewerk (Beleuchtung; Niederspannung) |
| 01.01.0080 | Kabelgraben ausheben in Gehwegen | entsprechend der Grabenaufteilung oder nach Gewerk (Beleuchtung; Niederspannung) |
| 01.01.0090 | Kabelgraben ausheben in Fahrbahnen | entsprechend der Grabenaufteilung oder nach Gewerk (Beleuchtung; Niederspannung) |
| 01.01.0100 | Zulage Aushub von Hand | entsprechend der Grabenaufteilung oder nach Gewerk (Beleuchtung; Niederspannung) |
| 01.01.0110 | Boden für Baugruben ausheben | nach Gewerk (Beleuchtung; Niederspannung) |

| 01.01.0120 | Straßenbeleuchtungskabel verlegen | 100% | 0% |
| --- | --- | --- | --- |
| 01.01.0130 | Niederspannungskabel verlegen | 0% | 100% |
| 01.01.0140 | Kabelschutzrohr, flexibel, DN 110 liefern und verlegen - Kabel einziehen | 100% | 0% |
| 01.01.0150 | Kabelschutzrohr, flexibel, DN 160 liefern und verlegen - Kabel einziehen | 0% | 100% |
| 01.01.0160 | Mast der Straßenbeleuchtung aufnehmen, h =8,00 m Abbruchgut der stofflichen Verwertung zuführen | 100% | 0% |
| 01.01.0170 | Straßenbeleuchtungsmasten einbauen, h = 8,00 m | 100% | 0% |
| 01.01.0180 | Straßenbeleuchtungsschaltstelle einbauen | 100% | 0% |
| 01.01.0190 | Kabelverteilerschrank einbauen | 0% | 100% |
| 01.01.0200 | Kupferseil 50 mm2 verlegen | 100% | 0% |

| 01.01.0210 | Frostschutzschicht EV2 120 Mpa 0/32 D 40-50 cm | entsprechend der Grabenaufteilung oder nach Gewerk (Beleuchtung; Niederspannung) |
| --- | --- | --- |
| 01.01.0220 | Betonpflaster liefern, grau, L/B = 200/100 mm | entsprechend der Grabenaufteilung oder nach Gewerk (Beleuchtung; Niederspannung) |
| 01.01.0230 | Betonpflaster liefern, rot, L/B = 200/100 mm | entsprechend der Grabenaufteilung oder nach Gewerk (Beleuchtung; Niederspannung) |
| 01.01.0240 | Betonpflaster verlegen | entsprechend der Grabenaufteilung oder nach Gewerk (Beleuchtung; Niederspannung) |
| 01.01.0250 | Betonbordstein liefern, Hoch-/Tiefbord | entsprechend der Grabenaufteilung oder nach Gewerk (Beleuchtung; Niederspannung) |
| 01.01.0260 | Betonbordstein setzen, als Hoch-/Tiefbord | entsprechend der Grabenaufteilung oder nach Gewerk (Beleuchtung; Niederspannung) |
| 01.01.0270 | Rinnenplatten liefern und setzen | entsprechend der Grabenaufteilung oder nach Gewerk (Beleuchtung; Niederspannung) |
| 01.01.0280 | Asphalttragschicht einbauen, AC 32 TN, Bindemittel 70/100, D = 10 cm, in Gehwegen | entsprechend der Grabenaufteilung oder nach Gewerk (Beleuchtung; Niederspannung) |
| 01.01.0290 | Asphalttragschicht einbauen, AC 32 TN, Bindemittel 70/100, D = 14 cm, in Fahrbahnen | entsprechend der Grabenaufteilung oder nach Gewerk (Beleuchtung; Niederspannung) |
| 01.01.0300 | Asphaltdeckschicht einbauen, AC 8 DN, D = 4 cm, in Gehwegen | entsprechend der Grabenaufteilung oder nach Gewerk (Beleuchtung; Niederspannung) |
| 01.01.0310 | Asphaltdeckschicht einbauen, AC 11 DN, D = 4 cm, in Fahrbahnen | entsprechend der Grabenaufteilung oder nach Gewerk (Beleuchtung; Niederspannung) |
| 01.02.0010 | Baufacharbeiter | entsprechend der Grabenaufteilung oder nach Gewerk (Beleuchtung; Niederspannung) |
| 01.02.0020 | Bauhelfer | entsprechend der Grabenaufteilung oder nach Gewerk (Beleuchtung; Niederspannung) |
| 01.02.0030 | Kompressor | entsprechend der Grabenaufteilung oder nach Gewerk (Beleuchtung; Niederspannung) |

Abschlagsrechnungen:
Rechnung, Mengenermittlung und Aufmaße/Skizzen sind 2-fach in Papierform und 1-fach digital per Mail jeweils beim Tiefbauamt und bei der Stadtwerke Pirmasens Versorgungs GmbH einzureichen.

Schlussrechnung:
Rechnung, Mengenermittlung und Aufmaße/Skizzen sind 2-fach in Papierform und 1-fach digital per Mail jeweils beim Tiefbauamt und bei der Stadtwerke Pirmasens Versorgungs GmbH einzureichen.

Rechnungsanschrift:

Stadtverwaltung Pirmasens
Tiefbauamt
Schützenstraße 16
66953 Pirmasens
z. Hd. Herrn Kiefer

E-Mail: tiefbau@pirmasens.de

Stadtwerke Pirmasens Versorgungs GmbH
An der Streckbrücke 4
66954 Pirmasens
z.Hd. Herrn König

E-Mail: koenig.s@stadtwerke-pirmasens.de

## 0.3 Einzelangaben bei Abweichungen von den ATV
- entfällt -

## 0.4 Einzelangaben zu Nebenleistungen und besonderen Leistungen
0.4.1 Nebenleistungen

Die Kosten der Baustelleneinrichtung, das Vorhalten und Räumen sind in die Einheitspreise einzurechnen

0.4.2 Besondere Leistungen

- entfällt -

## 0.5 Abrechnungseinheiten
siehe Positionen im Leistungsverzeichnis

## 0.6 Zusätzliche Technische Vertragsbedingungen (ZTV) für den Straßenbau
0.6.1 Anzuwendende Zusätzliche Technische Vertragsbedingungen

ZTV E-StB  Zusätzliche Technische Vertragsbedingungen und Richtlinien
  für Erdarbeiten im Straßenbau

  Ausgabe 2017, (ZTV E-StB 17), FGSV

ZTV Asphalt-StB Zusätzliche Technische Vertragsbedingungen und Richtlinien
  für den Bau von Verkehrsflächenbefestigungen aus
  Asphalt

  Ausgabe 2007/Fassung 2013 (ZTV Asphalt-StB 07/13),
  FGSV

ZTV BEA-StB  Zusätzliche Technische Vertragsbedingungen und Richtlinien
  für die Bauliche Erhaltung von Verkehrsflächenbefestigungen - Asphaltbauweisen

  Ausgabe 2009/Fassung 2013, (ZTV BEA-StB 09/13),
  FGSV

ZTV SoB-StB  Zusätzliche Technische Vertragsbedingungen und Richtlinien  für den Bau von Schichten ohne Bindemittel im
  Straßenbau

  Ausgabe 2020 (ZTV SoB-StB 20), FGSV

ZTV Fug-StB  Zusätzliche Technische Vertragsbedingungen und Richtlinien
  für Fugen in Verkehrsflächen

  Ausgabe 2015 (ZTV Fug-StB 15), FGSV

ZTV Pflaster-StB Zusätzliche Technische Vertragsbedingungen und Richtlinien
  zur Herstellung von Verkehrsflächen mit Pflasterdecken, Plattenbelägen sowie von Einfassungen

  Ausgabe 2020 (ZTV Pflaster StB 20), FGSV

ZTV A-StB  Zusätzliche Technische Vertragsbedingungen und Richtlinien
  für Aufgrabungen in Verkehrsflächen

  Ausgabe 2012 (ZTV A-StB 12), FGSV

ZTV-SA  Zusätzliche Technische Vertragsbedingungen und Richtlinien
  für Sicherungsarbeiten an Arbeitsstellen an Straßen

  Ausgabe 1997/Fassung 2001 (ZTV-SA 97/01), FGSV

0.6.2 Auswahl geltender Technischer Lieferbedingungen

TL BuB E-StB  Technische Lieferbedingungen für Bodenmaterialien und
  Baustoffe für den Erdbau im Straßenbau

  Ausgabe 2020/Fassung 2023 (TL BuB E-StB 20/23),
  FGSV

TL Geok E-StB  Technische Lieferbedingungen für Geokunststoffe im Erdbau
  des Straßenbaus

  Ausgabe 2019 (TL Geok E-StB), FGSV

TL Gestein-StB Technische Lieferbedingungen für Gesteinskörnungen im
  Straßenbau

  Ausgabe 2004/Fassung 2023 (TL Gestein-StB 04/23),
  FGSV

TL SoB-StB  Technische Lieferbedingungen für Baustoffgemische zur
  Herstellung von Schichten ohne Bindemittel im
  Straßenbau

  Ausgabe 2020 (TL SoB-StB 20), FGSV

TL Fug-StB  Technische Lieferbedingungen für Fugenfüllstoffe und
  Fugenfüllsysteme in Verkehrsflächen

  Ausgabe 2024 (TL Fug-StB 24), FGSV

TL Asphalt-StB Technische Lieferbedingungen für Asphaltmischgut für den
  Bau von Verkehrsflächenbefestigungen

  Ausgabe 2007/Fassung 2013 (TL Asphalt-StB 07/13),
  FGSV

TL G DSK-StB  Technische Lieferbedingungen für die Bauliche Erhaltung von
  Verkehrsflächenbefestigungen
  Teil: Güteüberwachung
  Teil: Ausführung von dünnen Asphaltdeckschichten in
  Kaltbauweise

  Ausgabe 2015 (TL G DSK-StB 15), FGSV

TL G OB-StB  Technische Lieferbedingungen für die bauliche Erhaltung von
  Verkehrsflächenbefestigungen
  Teil: Güteüberwachung
  Teil: Ausführung von Oberflächenbehandlungen

  Ausgabe 2015 (TL G OB-StB 15), FGSV

TL G DSH-V-StB Technische Lieferbedingungen für die bauliche Erhaltung von
  Verkehrsflächenbefestigungen
  Teil: Güteüberwachung
  Teil: Ausführung von Dünnen Asphaltdeckschichten
  in Heißbauweise auf Versiegelung

  Ausgabe 2015 (TL G DSH-V-StB 15), FGSV

TL AG-StB  Technische Lieferbedingungen für Asphaltgranulat

  Ausgabe 2009 (TL AG-StB 09), FGSV

TLP VZ  Technische Liefer- und Prüfbedingungen für vertikale
  Verkehrszeichen

  Ausgabe 2011 (TLP VZ 11), FGSV

TL Bitumen-StB  Technische Lieferbedingungen für Straßenbaubitumen und
  gebrauchsfertige Polymermodifizierte Bitumen

  Ausgabe 2025 (TL Bitumen-StB 25), FGSV

TL BE-StB  Technische Lieferbedingungen für Bitumenemulsionen

  Ausgabe 2015 (TL BE-StB 15), FGSV

TL Pflaster-StB Technische Lieferbedingungen für Bauprodukte zur
  Herstellung von Pflasterdecken, Plattenbelägen und
  Einfassungen

  Ausgabe 2006/Fassung 2015 (TL Pflaster-StB 06/15),
  FGSV

TL Beton-StB  Technische Lieferbedingungen für Baustoffe und
  Baustoffgemische für Tragschichten mit
  hydraulischen Bindemitteln und Fahrbahndecken aus
  Beton mit den Änderungen und Ergänzungen gemäß
  ARS 28/2012

  Ausgabe 2007 (TL Beton-StB 07), FGSV

0.6.3 Bezugsquellen

FGSV:  Forschungsgesellschaft für Straßen- und
  Verkehrswesen e.V.
  An Lyskirchen 14, 50676 Köln

VkBl-Verlag:  Verkehrsblatt-Verlag Borgmann GmbH & Co. KG
  Schleefstraße 14, 44287 Dortmund

WSV:  Drucksachenstelle bei der Wasser- und
  Schiffsfahrtdirektion Mitte
  Postfach 6307, 30063 Hannover

FLL:  Forschungsgesellschaft Landschaftsentwicklung
  Landschaftsbau e.V.
  Friedensplatz 4, 53111 Bonn

LBM:  Landesbetrieb Mobilität Rheinland-Pfalz
  Friedrich-Ebert-Ring 14-20, 56068 Koblenz

## 01 Leistungsbeschreibung

### Bereich 01 Tiefbauarbeiten

**01.10 Verkehrsregelung und Baustellenabsicherung**
*** Pauschalposition
Einrichtungen zur Verkehrssicherung und Verkehrsregelung nach den Richtlinien zur Sicherung von Arbeitsstellen an Straßen (RSA) und Verkehrsregelung nach StVO bei Bauarbeiten sowie Behelfsbrücken im Bereich von Zufahrten, Zugängen und Grabenquerungen unter Aufrechterhaltung des Verkehrs aufbauen, ständig unterhalten und betreiben, umsetzen und abbauen.
Regelplan B I/2
Die aktuelle RSA-Ausgabe sowie Anordnung der Verkehrsbehörde sind zu berücksichtigen.

Die Verkehrssicherung gilt für alle Leistungen des Leistungsverzeichnisses.

Die Verkehrssicherung muss vor Baubeginn über den AG
der zuständigen Verkehrsbehörde vorgelegt
und von dieser genehmigt werden.

Entstehende Neben- und Anordnungskosten hinsichtlich Verkehrssicherung gehen zu Lasten des AN und sind in die Einheitspreise einzurechnen und einzukalkulieren.

Ersatz zerstörter und abhanden gekommener Teile der Einrichtungen sowie die Vorhaltung der Verkehrssicherung
werden nicht gesondert vergütet.
Die gesamte Beleuchtung wird elektrisch betrieben.
Alle nach den Richtlinien und Vorschriften, insbesondere StVO, VWV-StVO, RSA erforderlichen Absperrbaken und -schranken sowie Längsabsperrungen aufbauen, unterhalten und nach Beendigung der Arbeiten wieder abbauen.
Menge: 1,000 psch

**01.20 Sicherstellung Grundstückszugänge**
*** Pauschalposition
Zugänge zu den Anliegergrundstücken jederzeit gewährleisten,
mit Schotterrampen, Abdeckplatten o.ä. sicherstellen und unterhalten.
Es befinden sich ca. 35 Anliegergrundstücke im Baustellenbereich.
Menge: 1,000 psch

**01.30 Betonpflaster aufnehmen**
verschiedene Abmessungen, einschl. Bettung,
Steine säubern, seitlich lagern
Befestigung aus Betonpflaster; Vollverbundpflastersteine und
Rechtecksteine einschließlich Bettung aufnehmen,
Gesamtdicke ca. 11 cm, in Einzelflächen bis zu 30 m²,
wiederverwendbare Steine säubern und seitlich lagern,
übrige Abbruchmassen sammeln, laden und der stofflichen Verwertung zuführen,
Die Gebühren der Verwertung werden vom AN übernommen,
Entsorgungsnachweis ist nicht erforderlich,
Stoffe transportieren zur Verwertungsanlage,
Aufnahme-/Verwertungsstelle nach Wahl des AN
Menge: 70,000 m²

**01.40 Betonbordsteine aufnehmen, als Hoch-/Tiefbord**
Betonbordsteine aufnehmen, säubern, seitlich lagern,
mit verschiedenen Abmessungen,
als Hoch- oder Tiefbordstein
in Beton oder Mörtel versetzt.
Unterbeton und Rückenstütze bis 20 cm dick,
aufbrechen, Stoffe sammeln, laden und der stofflichen Verwertung zuführen
Betonbordsteine sind wiederzuverwenden.
Restliches Aufbruchgut sammeln, laden und der stofflichen Verwertung zuführen,
die Gebühren der Verwertung werden vom AN übernommen,
Entsorgungsnachweis ist nicht erforderlich,
Stoffe transportieren zur Verwertungsanlage,
Annahme-/Verwertungsstelle nach Wahl des AN.
Erforderliche Erdarbeiten sind mit der Abbruch- und Aushubposition vergütet.
Menge: 13,000 m

**01.50 Rinnenplatten aufnehmen und der Verwertung zuführen**
Rinnenplatten 10/30 bis 30/30 in Fahrbahnen einschl. Bettung aufnehmen, in Beton oder Mörtel versetzt.
Stoffe sammeln, laden, Aufbruch der stofflichen Verwertung zuführen, die Gebühren der Verwertung werden vom AN übernommen,
Stoffe transportieren zur Verwertungsanlage
Menge: 9,000 m

**01.60 Bituminöse Befestigung in Gehwegen aufbrechen, aufnehmen und der Verwertung zuführen**
Bituminöse Befestigung in Gehwegen aufbrechen und aufnehmen,
Einschließlich erforderlicher Asphalttrennschnitte
Dicke der bituminösen Befestigung bis 15 cm,
nicht gefährlicher Abfall, Abfallschlüssel AVV 170302
Entsorgungsnachweis nicht erforderlich,
Stoffe sammeln, laden und der stofflichen Verwertung zuführen,
die Gebühren der Verwertung werden vom AN übernommen,
Stoffe transportieren zur Verwertungsanlage
Menge: 520,000 m²

**01.70 Bituminöse Befestigung in Fahrbahnen aufbrechen, aufnehmen und der Verwertung zuführen**
Bituminöse Befestigung in Fahrbahnen
aufbrechen und aufnehmen,
Einschließlich Asphalttrennschnitte
Dicke der bituminösen Befestigung bis 20 cm,
nicht gefährlicher Abfall, Abfallschlüssel AVV 170302
Entsorgungsnachweis nicht erforderlich,
Stoffe sammeln, laden und der stofflichen Verwertung zuführen,
die Gebühren der Verwertung werden vom AN übernommen,
Stoffe transportieren zur Verwertungsanlage
Menge: 26,000 m²

**01.80 Kabelgraben ausheben in Gehwegen**
Kabelgraben ausheben
nach Abtrag der Oberflächenbefestigung aus Asphalt oder Pflaster
Grabentiefe 0,70 m ab GOK
Aushub ab GOK -0,14 m bis -0,70 m
Grabenbreite 0,30 m bis 0,50 m
Ungebundener Oberbau
Homogenbereich 1
Einstufung nach ErsatzbaustoffV: BM-F3
Abfallschlüssel nach Haufwerksbeporbung endgültig zu bestimmen
Abbruchgut sammeln, laden
und der stofflichen Verwertung zuführen,
Alle für die Entsorgung/Verwertung zu erbringenden Nachweise und Leistungen, wie z.B. Zwischenlagerung als Haufwerk auf einer Bereitstellungsfläche des AN, Haufwerksbeprobung, nochmaliges Laden des Materials und Transport zur endgültigen Entsorgungs-/Verwertungsstelle sind in den Einheitspreis einzurechnen.
die Gebühren der Verwertung werden vom AN übernommen,
Entsorgungsnachweis ist nicht erforderlich,
Stoffe transportieren zur Verwertungsanlage,
Annahme-/Verwertungsstelle nach Wahl des AN.
Menge: 250,000 m³

**01.90 Kabelgraben ausheben in Fahrbahnen**
Kabelgraben ausheben
nach Abtrag der Oberflächenbefestigung aus Asphalt oder Pflaster,
Grabentiefe 1,00 m bis 1,15 m ab GOK
Aushub ab GOK -0,15 m bis -1,15 m
Grabenbreite 0,30 m bis 0,50 m,
Ungebundener Oberbau
Homogenbereich 1,
Einstufung nach ErsatzbaustoffV: BM-F3
Abfallschlüssel nach Haufwerksbeprobung endgültig zu bestimmen
Abbruchgut sammeln, laden und der stofflichen Verwertung zuführen,
Alle für die Entsorgung/Verwertung zu erbringenden Nachweise und Leistungen, wie z.B. Zwischenlagerung als Haufwerk auf einer Bereitstellungsfläche des AN, Haufwerksbeprobung, nochmaliges Laden des Materials und Transport zur endgültigen Entsorgungs-/Verwertungsstelle sind in den Einheitspreis einzurechnen.
die Gebühren der Verwertung werden vom AN übernommen,
Entsorgungsnachweis ist nicht erforderlich,
Stoffe transportieren zur Verwertungsanlage,
Annahme-/Verwertungsstelle nach Wahl des AN.
Menge: 16,000 m³

**01.100 Zulage Aushub von Hand**
Ausheben von Hand als Zulage zum Aushub.
Grabentiefe 0,70 m ab GOK in Gehwegen
Grabenbreite 0,30 m bis 0,50 m
Ausführung im Bereich von Engstellen
Einzurechnen sind die Erschwernisse beim Verfüllen und Verdichten, einschl. wieder einsanden und auslegen von Trassenband
Menge: 10,000 m³

**01.110 Boden für Baugruben ausheben**
Boden für Baugruben für neue Maste, Kleinverteiler, Muffen
und für Suchgräben ausheben,
nach Abtrag der Oberflächenbefestigung
aus Asphalt bzw. Pflaster,
Baugrubentiefe bis 1,30 m ab GOK; b = 1,0 x 1,0 m für Maste
Baugrubentiefe bis 0,70 m ab GOK; b = 0,4 m für Suchgräben
Baugrubentiefe bis 0,70 m ab GOK; b = gemäß örtlicher Angabe des AG für Verteiler und Muffen
Der Aufbruch der Asphaltoberfläche wird gesondert vergütet.
Einstufung nach ErsatzbaustoffV: BM-F3
Abfallschlüssel nach Haufwerksbeprobung endgültig zu bestimmen
Abbruchgut sammeln, laden und der stofflichen Verwertung zuführen,
Alle für die Entsorgung/Verwertung zu erbringenden Nachweise und Leistungen, wie z.B. Zwischenlagerung als Haufwerk auf einer Bereitstellungsfläche des AN, Haufwerksbeprobung, nochmaliges Laden des Materials und Transport zur endgültigen Entsorgungs-/Verwertungsstelle sind in den Einheitspreis einzurechnen.
die Gebühren der Verwertung werden vom AN übernommen,
Entsorgungsnachweis ist nicht erforderlich,
Stoffe transportieren zur Verwertungsanlage,
Annahme-/Verwertungsstelle nach Wahl des AN
Menge: 60,000 m³

**01.120 Straßenbeleuchtungskabel verlegen**
Beleuchtungskabel NYY-J 5x10 mm² gemäß Planung verlegen.
Grabenbreite 30-50 cm, bis zu 3 Beleuchtungskabel im Graben
Abholung von Kabel, Abdeckplatten, Trassenwarnband bei der Stadtwerke Pirmasens Versorgungs GmbH
Erschwernisse durch vorhandene Leitungen werden nicht gesondert berechnet.
Kabeldurchmesser bis 30 mm; Kabel in Graben verlegen, einschließlich:
-Herstellung der Leitungszone
Bettung aus Sand, 25 cm dick.
-Abdecken der Leitungszone mit Schutzplatten aus Kunststoff
-Trassenband auslegen unter der Schottertragschicht
-Ablängen der Kabel an Mast-, Muffen- und Verteilerstandorten
Abgerechnet wird die Länge im Kabelgraben ohne Schlaufen und Überschuss
Menge: 1025,000 m

**01.130 Niederspannungskabel verlegen**
Niederspannungskabel NAYY 4*15 mm² gemäß Planung verlegen.
Grabenbreite 30-50 cm, bis zu 4 Niederspannungskabel im Graben.
Abholung von Kabel, Abdeckplatten und Trassenwarnband bei der Stadtwerke Pirmasens Versorgungs GmbH
Erschwernisse durch vorhandene Leitungen werden nicht gesondert berechnet.
Kabeldurchmesser bis 30 mm; Kabel in Graben verlegen, einschließlich:
-Herstellung der Leitungszone
-Bettung aus Sand, 25 cm dick.
-Abdecken der Leitungszone mit Schutzplatten aus Kunststoff
-Trassenband auslegen unter der Schottertragschicht
-Ablängen der Kabel an Mast-, Muffen- und Verteilerstandorten
Abgerechnet wird die Länge im Kabelgraben ohne Schlaufen und Überschuss
Menge: 1115,000 m

**01.140 Kabelschutzrohr, flexibel, DN 110 liefern und verlegen - Kabel einziehen**
flexibles Kabelschutzrohr DN 110 liefern und verlegen.
Kabelschutzrohr geeignet zur Verlegung in Verkehrswegen.
Innenseite glatt, Außenseite gewellt,
als Fahrbahnquerung in Einzellängen bis 15 m
Erschwernisse durch vorhandene Leitungen werden nicht gesondert berechnet.
Schutzrohr in Graben verlegen, einschließlich:
-Einziehen der Beleuchtungskabel
-Abdichten der Rohrenden
-Herstellung der Leitungszone
Rohr mit 10 cm Sand überdecken
-Abdecken der Leitungszone mit Schutzplatten aus Kunststoff
-Trassenband auslegen in der Schottertragschicht
ca. 0,30 m unter GOK
Menge: 30,000 m

**01.150 Kabelschutzrohr, flexibel, DN 160 liefern und verlegen - Kabel einziehen**
flexibles Kabelschutzrohr DN 160 liefern und verlegen.
Kabelschutzrohr geeignet zur Verlegung in Verkehrswegen.
Innenseite glatt, Außenseite gewellt,
als Fahrbahnquerung in Einzellängen bis 15 m
Erschwernisse durch vorhandene Leitungen werden nicht gesondert berechnet.
Schutzrohr in Graben verlegen, einschließlich:
-Einziehen der Niederspanungskabel
-Abdichten der Rohrenden
-Herstellung der Leitungszone
Rohr mit 10 cm Sand überdecken
-Abdecken der Leitungszone mit Schutzplatten aus Kunststoff
-Trassenband auslegen in der Schottertragschicht
ca. 0,30 m unter GOK
Menge: 40,000 m

**01.160 Mast der Straßenbeleuchtung aufnehmen, h = 8,00 m Abbruchgut der stofflichen Verwertung zuführen**
Mast der Straßenbeleuchtung aufnehmen,
aus Stahlrohr, Peitsche, Lichtpunkthöhe ca. 8,00 m,
Gesamtlänge 9,20 m
Mastfundamente aus Beton zerkleinern, Kantenlänge bis 70 cm.
Aushub bis 1,0 m³ in Handschachtung
Baugrubentiefe bis 1,30 m ab GOK
Homogenbereich 1
Mast und sämtliches Abbruchgut sammeln, laden
und der stofflichen Verwertung zuführen,
die Gebühren der Verwertung werden vom AN übernommen,
Entsorgungsnachweis ist nicht erforderlich,
Stoffe transportieren zur Verwertungsanlage,
Annahme-/Verwertungsstelle nach Wahl des AN.
Elektroarbeiten bauseits.
Menge: 5,000 St

**01.170 Straßenbeleuchtungsmasten einbauen, h = 8,00 m**
Masten des AG am Lager des Wirtschafts- und Servicebetriebs der Stadt Pirmasens abholen, laden und auf die Baustelle liefern.
einschl. Betonfundament, nach Angaben des AG, einbauen,
Mastform: konisch gerade
Lichtpunkthöhe: 8,00 m
Erdlänge: 1,20 m
Gesamtlänge: 9,20 m
Fundament für Beleuchtungsmast
aus Beton C20/25: [b x b x h (m)] 0,7 x 0,7 x 0,4
Kabeleinführung in den Mast
Kabel in Sand einbetten
Das Anschließen der Kabel erfolgt durch
die Stadtwerke Pirmasens GmbH
Menge: 19,000 St

**01.180 Straßenbeleuchtungsschaltstelle einbauen**
Straßenbeleuchtungsschaltstelle am Lager der SWPS abholen
einschl. Betonfundament, nach Angaben des AG, einbauen,
Erdlänge: bis 0,70 m
Fundament aus Beton C10/15: [l x b x h (m)] 0,9 x 0,4 x 0,3
Kabeleinführungen in das Gehäuse.
Kabel in Sand einbetten
Der Einbau der befestigten Oberfläche wird gesondert vergütet.
Das Anschließen der Kabel erfolgt durch die Stadtwerke Pirmasens GmbH
Menge: 1,000 St

**01.190 Kabelverteilerschrank einbauen**
Kabelverteilerschrank am Lager der SWPS abholen
einschl. Betonfundament, nach Angaben des AG, einbauen,
Erdlänge: bis 0,70 m
Fundament aus Beton C10/15: [l x b x h (m)] 0,9 x 0,4 x 0,3
Kabeleinführungen in das Gehäuse.
Kabel in Sand einbetten
Der Einbau der befestigten Oberfläche wird gesondert vergütet.
Das Anschließen der Kabel erfolgt durch die Stadtwerke Pirmasens GmbH
Menge: 3,000 St

**01.200 Kupferseil 50 mm² verlegen**
Kupferseil 50 mm² blank als Schaltstellenerdung verlegen,
von der STB-Schaltstelle bis zu naheliegendem Beleuchtungsmast.
Ausführung im Kabelgraben
Der Erdungsleiter ist an beiden Enden fachgerecht anzuschließen
Menge: 30,000 m

**01.210 Frostschutzschicht EV 2 120 MPa 0/32 D 40-50 cm**
Frostschutzschicht ZTV SoB-StB, Belastungsklasse RStO 12/24 Bk 1,0, dörfliche Hauptstraße, Verformungsmodul EV 2 auf Oberfläche mind. 120 MN/m², aus Baustoffgemisch für Frostschutzschicht, als RC-Baustoff zugelassen, Körnung 0/32, Schichtdicke über 31-52 cm, Feinanteile, abgerechnet wird nach Auftragprofilen
Menge: 120,000 m²

**01.220 Betonpflaster liefern, grau, L/B = 200/100 mm**
Betonpflaster als Ersatz für nicht mehr verwendbares Betonpflaster der vorgenannten Position liefern.
Pflastersteine aus Beton DIN EN 1338
grau
L/B = 200/100 mm,
Dicke 80 mm, max. Differenzen K, Witterungswiderstand D, Abriebwiderstand I, gefast
Menge: 1,000 m²

**01.230 Betonpflaster liefern, rot, L/B = 200/100 mm**
Betonpflaster als Ersatz für nicht mehr verwendbares Betonpflaster der vorgenannten Position liefern.
Pflastersteine aus Beton DIN EN 1338
rot
L/B = 200/100 mm,
Dicke 80 mm, max. Differenzen K, Witterungswiderstand D, Abriebwiderstand I, gefast
Menge: 1,000 m²

**01.240 Betonpflaster verlegen**
Betonpflaster, seitlich gelagert wieder verlegen.
Bettung aus Brechsand-Splitt-Gemisch, Körnung 0/5,
Dicke 3 bis 5 cm, Pflasterfugen einfegen mit Splitt, Körnung 0/2,
einschl. der erforderlichen Rand- und Anschlusssteine
und passgenaues Schneiden.
In Einzelflächen bis 30 m²
Menge: 70,000 m²

**01.250 Betonbordstein liefern, Hoch-/Tiefbord**
Bordstein aus Beton als Ersatz für nicht mehr verwendbare Bordsteine der vorgenannten Position liefern.
DIN EN 1340, Qualität DTI,
Hoch-/Tiefbordstein verschiedene Abmessungen,
gerade Steine, L = 1,00 m
Menge: 10,000 m

**01.260 Betonbordstein setzen, als Hoch-/Tiefbord**
Betonbordstein, seitlich gelagert, setzen,
mit verschiedenen Abmessungen,
als Hoch- oder Tiefbordstein,
mit Fundament und Rückenstütze aus Beton mit einer Zusammensetzung C 25/30 DIN EN 206-1 und DIN EN 1045-2,
Bettungsdicke 20 cm, Breite der Rückenstütze 15 cm,
einschl. dem Schneiden auf Passmaß und für Gehrungsschnitte
Menge: 13,000 m

**01.270 Rinnenplatten liefern und setzen**
Rinnenplatten 10/30 bis 30/30 liefern und setzen
in Beton mit einer Zusammensetzung C 25/30 DIN EN 206-1 und DIN EN 1045-2, Bettungsdicke 20 cm,
einschl. dem Schneiden auf Passmaß und für Gehrungsschnitte
Menge: 9,000 m

**01.280 Asphalttragschicht Bk 0,3 AC 32 TN Bindem. 70/100 D 10 cm**
in Gehwegen
einschl. Nachschnitt gemäß ZTV-A-StB
Bk 0,3, dörfliche Hauptstraße, Mischgutart AC 32 TN, ohne RC-Baustoffe, Mitverwendung von Asphaltgranulat ist zulässig, Bindemittel Straßenbaubitumen 70/100 TL-Bitumen-StB und DIN EN 12591, Schichtdicke 10 cm
Menge: 130,000 t

**01.290 Asphalttragschicht Bk 1,0 AC 32 TN Bindem. 70/100 D 14 cm**
in Fahrbahnen
einschl. Nachschnitt gemäß ZTV-A-StB
Bk 1,0, dörfliche Hauptstraße, Mischgutart AC 32 TN, ohne RC-Baustoffe, Mitverwendung von Asphaltgranulat ist zulässig, Bindemittel Straßenbaubitumen 70/100 TL-Bitumen-StB und DIN EN 12591, Schichtdicke 14 cm
Menge: 26,000 t

**01.300 Asphaltdeckschicht Bk 0,3 AC 5 DN, D 4 cm 50/70**
in Gehwegen
Asphaltdeckschicht aus Asphaltbeton, ZTV Asphalt-StB, Belastungsklasse RStO 12/24 Bk 0,3, dörfliche Hauptstraße,
Mischgutart AC 5 DN, ohne RC-Baustoffe, Schichtdicke 4 cm,
Bindemittel polymermodifizierte Bitumen 70/100
TL Bitumen-StB und DIN EN 14023,
inkl. Reinigung der Unterlage und
Aufsprühen von bitumenhaltigem Bindemittel gemäß
ZTV Asphalt-STB 0,15 bis 0,25 kg/m², polymermodifizierte Bitumenemulsion C60BP1-S TL BE-StB und DIN EN 13808 auf frische Asphalttragschicht und Fugen gemäß ZTV FUG-StB, als Längs- und Querfuge, Fugenbreite 10 mm, Fugentiefe 40 mm, Einzellänge bis 3 m
Menge: 520,000 m²

**01.310 Asphaltdeckschicht Bk 1,0 AC 8 DN, D 4 cm 50/70**
in Fahrbahnen
Asphaltdeckschicht aus Asphaltbeton, ZTV Asphalt-StB, Belastungsklasse RStO 12/24 Bk 1,0, dörfliche Hauptstraße,
Mischgutart AC 8 DN, ohne RC-Baustoffe, Schichtdicke 4 cm,
Bindemittel polymermodifizierte Bitumen 70/100
TL Bitumen-StB und DIN EN 14023,
inkl. Reinigung der Unterlage und
Aufsprühen von bitumenhaltigem Bindemittel gemäß
ZTV Asphalt-STB 0,15 bis 0,25 kg/m², polymermodifizierte Bitumenemulsion C60BP1-S TL BE-StB und DIN EN 13808 auf frische Asphalttragschicht und Fugen gemäß ZTV FUG-StB, als Längs- und Querfuge, Fugenbreite 10 mm, Fugentiefe 40 mm, Einzellänge bis 3 m
Menge: 26,000 m²

### Bereich 02 Tagelohn- und Gerätestunden

**02.10 Baufacharbeiter/-in Stundelohnarbeiten sämtliche Kosten/Zuschläge**
Stundenlohnarbeiten durch Baufacharbeiter/-in
auf Anordnung des AG ausführen,
der Verrechnungssatz für die jeweilige Arbeitskraft umfasst sämtliche Aufwendungen wie Lohn- und Gehaltskosten,
Lohn- und Gehaltsnebenkosten, Zuschläge, lohngebundene und lohnabhängige Kosten, sonstige Sozialkosten, Gemeinkosten, Wagnis und Gewinn
Menge: 5,000 h

**02.20 Bauhelfer/-in Stundenlohnarbeiten sämtliche Kosten/Zuschläge**
Stundenlohnarbeiten durch Bauhelfer/-in
auf Anordnung des AG ausführen,
der Verrechnungssatz für die jeweilige Arbeitskraft umfasst sämtliche Aufwendungen wie Lohn- und Gehaltskosten,
Lohn- und Gehaltsnebenkosten, Zuschläge, lohngebundene und lohnabhängige Kosten, sonstige Sozialkosten, Gemeinkosten, Wagnis und Gewinn
Menge: 5,000 h

**02.30 Kompressor einsetzen, Bedienpersonal 5-10 m3/min**
Kompressor, auf Anordnung des AG einsetzen,
der Verrechnungssatz für die jeweilige Arbeitskraft umfasst sämtliche Aufwendungen wie Lohn- und Gehaltskosten,
Lohn- und Gehaltsnebenkosten, Zuschläge, lohngebundene und lohnabhängige Kosten, sonstige Sozialkosten, Gemeinkosten, Wagnis und Gewinn
Der Verrechnungssatz für das Gerät umfasst sämtliche Aufwendungen für den Betrieb, Gemeinkosten, Wagnis und Gewinn, mit Bedienungspersonal, Leistung 5 bis 10 m3/min,
ein Abbauhammer, schallgedämmt
Menge: 5,000 h
